# Klinikum Ludwigshafen - Umbau Zentralnotaufnahme (ZNA)
Angebotsaufforderung (GAEB DA XML 3.2, DA83)
Projekt: ZNA
Währung: EUR
Auftraggeber: Klinikum der Stadt Ludwigshafen am Rhei, Bremser str.79, 67063 Ludwigshafen am Rhein
Erstellt mit: AVAPLAN, AVAPLAN win64bit 26.0.0.4266, 05.10.2026

## Projektbeschreibung
Projektbeschreibung

Umbau und Erweiterung einer zentralen Notaufnahme im laufenden Krankenhausbetrieb in zwei Bauabschnitten. Die Notaufnahme umfasst im Endzustand:
37 Untersuchungsräume
6 Eingriffsräume inkl. CT
Wartebereiche (öffentlich)
Büros und Besprechungsräume
Teeküche und Nebenräume
Verkehrsflächen, Technik- und IT-Räume
Bauabschnitt 1 (BA 1): Umbau und Sanierung von Bestandsbereichen inkl. Provisorien. Dieser Bauabschnitt muss nach seiner Fertigstellung eigenständig abgenommen sein und funktionieren, da der Bereich als Rochadefläche für den 2. Bauabschnitt genutzt werden muss.
Bauabschnitt 2 (BA 2): Erweiterung, Umbau restlicher Bereiche und Herstellung des Endzustands

## 0.1 Allgemeine Vorbemerkungen - Angaben zur Baustelle entsprechend VOB C DIN 18299 ATV
0.1 Allgemeine Vorbemerkungen - Angaben zur Baustelle entsprechend VOB C DIN 18299 ATV
0.1 Angaben zur Baustelle
0.1.1 Lage der Baustelle
(Anschrift): Bremserstr. 79, 67063 Ludwigshafen
0.1.2 Besondere Belastung aus Immissionen sowie besondere klimatische oder betriebliche Bedingungen
Keine Angaben
0.1.3 Art und Lage der baulichen Anlagen
Umbau der jetzigen Zentralen Notaufnahme (im Folgenden: ZNA) in Haus A Ebene 0 Klinikum Ludwigshafen
Bei den ausgeschriebenen Bauarbeiten handelt es sich den Umbau der jetzigen ZNA in Haus A Ebene 0. ( Siehe „Baustelle“/“Baustellengelände“, „Klinikgelände“ und „Haus A“, Anlage: Lageplan )
Die Maßnahme ist unter "Gewerkespezifische Vorbemerkungen" genauer beschrieben.
Die Gesamtarbeiten werden in 3 Bauabschnitten mit Unterabschnitten während des Krankenhausbetriebes umgebaut bzw. erweitert.
(Siehe Bauabschnittsplan, Anlage: Bauabschnitte mit Baustelleneinrichtung 04-11-2025, Gebäudeschnitt)
0.1.4 Verkehrsverhältnisse, Verkehrswege, Lagerflächen, Zugang, Parken
Der AN/Bieter hat sich rechtzeitig vor Angebotsabgabe über die genauen Verkehrsverhältnisse vor Ort (z.B. evtl. Einschränkungen für schwere Baustellenfahrzeuge, etc.) zu informieren und etwaige Erschwernisse einzukalkulieren. Zudem hat er sich über die auftraggeberseitigen internen Vorschriften nach Ziffer 10.1 WBVB zu informieren und diese zu berücksichtigen.
Seine Vorarbeiten hat er so einzurichten, dass er zum vereinbarten Termin mit der Arbeitsausführung beginnen kann.
Die Baustelle darf nur zum Be- und Entladen angefahren werden,
Lieferfahrzeuge sind unmittelbar nach Abschluss des Entladevorgangs von der Baustelle zu entfernen.
Auf dem Baustellengelände selbst herrscht absolutes Parkverbot.
Es sind keine Parkmöglichkeiten für Fahrzeuge des AN gegeben. Der AN hat für eine Parkmöglichkeit der Fahrzeuge außerhalb der Baustelle selbst zu sorgen.
Sämtliche notwendigen Verkehrssicherungsmaßnahmen sind rechtzeitig und auf eigene Kosten des AN bei der zuständigen Behörde anzumelden, die entsprechenden Genehmigungen sind einzuholen. Der AG ist nicht für die Genehmigung verantwortlich. Es obliegt dem AN, selbst einzuschätzen, welche Tätigkeiten genehmigungspflichtig sind.
Alle Arbeiten sind so auszuführen, dass der unterbrechungslose Betrieb des Klinikums Ludwigshafen und der Notaufnahme jederzeit gewährleistet ist.
Aufgrund der sensiblen Lage der Baumaßnahme in der Gesamtanlage des Klinikums sind größtmögliche Vorsichtsmaßnahmen zu ergreifen, um den öffentlichen PKW- und Fußgängerverkehr nicht zu gefährden.
Für Rettungsfahrzeuge ist immer Platz zu lassen, Rettungsfahrzeuge haben immer Vorfahrt vor Baustellenfahrzeugen, dies gilt im gesamten Klinikgelände. Sämtliche Mehraufwendungen aufgrund der dargestellten Verhältnisse, wie z.B. mehrmalige An- und Abfahrten, sind in die Einheitspreise einzukalkulieren.
Die Anlieferung mit Transportfahrzeugen darf, wenn keine andere Möglichkeit besteht, über die Feuerwehrumfahrt sowie über die Zufahrt der Rettungsdienste zur Liegendkrankenvorfahrt erfolgen. Ist das der Fall, muss der AN sicherstellen, dass er jederzeit umgehend Platz für Einsatzfahrzeuge, Krankentransporte oder Anlieferungen durch Dritte zum Krankenhaus machen kann. Anlieferungen mit größeren Fahrzeugen (größer als Mannschafts-/Pritschenwagen) sind unzulässig, es sei denn, der Bauherrn stimmt diesen zu.
Der Zugang für das Personal des AN erfolgt über in Betrieb befindliche Flure sowie über eine außenliegende Treppe.
Die Baustelle darf nur über die gekennzeichneten Zu- und Ausgänge betreten werden.
Wege für den Personen- bzw. Fahrzeugverkehr auf der Baustelle dürfen nicht durch Bauarbeiten beeinträchtigt werden. Zufahrtswege für Feuerwehr-, Rettungs-, Polizei- und sonstige Hilfsfahrzeuge sind mit Ausnahme des unter Ziffer 0.1.4. Beschriebenen stets freizuhalten.
Die Baustellenanfahrt erfolgt ausschließlich zum Zwecke der Anlieferung von Materialien, Maschinen und Geräten. Materialien, Maschinen und Geräte sind dem Arbeitsfortschritt entsprechend sofort an den jeweiligen Verwendungsort auf der Baustelle zu verbringen. Be- und Entladung sind mit der Objektüberwachung des AG oder dem AG abzustimmen.
Lagerplatz steht innerhalb und außerhalb des Gebäudes A nicht zur Verfügung, der AN hat deshalb einzukalkulieren, dass er das werktäglich benötigte Verbrauchsmaterial jeweils werktäglich anzuliefern und nicht verbrauchtes Material für den nächsten Tag wieder zu beräumen und neu anzuliefern hat.
Etwa darüber hinaus erforderliche Lager- und Arbeitsplätze hat der Auftragnehmer zu beschaffen. Die Kosten sind in die Einheitspreise einzukalkulieren.
0.1.5 Lage, Art, Anschlusswert und Bedingungen für das Überlassen von Anschlüssen für Wasser, Energie und Abwasser und dergleichen
Bauwasser steht zur Verfügung, hier ist vom AN der Schlauchweg bis zur Verwendungsstelle einzukalkulieren, Baustrom wird bauseits über einen Hauptverteiler gestellt, erforderliche Verlängerungskabel sind durch den AN einzukalkulieren.
Für die Arbeitsplatzbeleuchtung haben die Einzelgewerke selbst zu sorgen. Diese ist zeitgerecht, in eigener Veranlassung und Haftung zu errichten, vorzuhalten, zu betreiben, erforderlichenfalls umzuverlegen und zu entfernen.

0.1.6 Lage und Ausmaß der dem Auftragnehmer für die Ausführung seiner Leistungen zur Benutzung o. Mitbenutzung überlassenen Flächen und Räume
Es wird ausdrücklich darauf hingewiesen, dass Lagermöglichkeiten von Baustoffen und Geräten auf der Baustelle nicht zur Verfügung stehen. Zwingende notwendige kurzfristige Lagerung von Baustoffen und Geräten werden zugelassen, sind aber rechtzeitig mit der Bauleitung des AG abzustimmen. Bei Zuwiderhandlung ist die Bauleitung berechtigt, nach einmaliger fruchtloser Aufforderung Materialien/Geräte zu Lasten des AN umsetzen bzw. abfahren zu lassen.
Es stehen im Gebäude keine abschließbaren Räume zur Verfügung. Aufenthalts- und Lagerräume außerhalb des Geländes des Klinikums sind vom Bieter vorzuhalten. Kosten für entsprechende Einrichtungen sind in die Einheitspreise einzukalkulieren. Der Bauherr stellt pro Auftragnehmer maximal nur die Stellfläche für einen ISO-Container (6 x 2,45m) zur Verfügung, Zugang stirnseitig. Der Aufstellort ist allerdings nicht in der näheren Umgebung der Baustelle.
Sanitärräume: Es steht Toiletten bauseits zur Verfügung.
Das Einrichten, Vorhalten und Räumen der Baustelle einschl. aller dazugehörigen Nebenarbeiten ist in die Einheitspreise einzurechnen.
0.1.07 Besondere umweltrechtliche Vorschriften
Der Auftragnehmer hat die Maßnahmen zum Schutze der Umwelt in eigener Verantwortung durchzuführen. Allgemein gültige gesetzliche und behördliche Bestimmungen sind zu beachten.
0.1.08 Besondere Vorgaben für die Entsorgung
Sauberkeit auf der Baustelle:
Der Auftragnehmer hat sämtliche von seinen Arbeiten herrührenden Verunreinigungen, Abfälle, Bauschutt und dgl. am Ende jeden Arbeitstages zu beseitigen. Diese sind arbeitstäglich auf eigene Kosten aus dem Gebäude und von der Baustelle abzutransportieren und zu entsorgen.
Kommen die Auftragnehmer dieser Verpflichtung trotz Aufforderung nicht nach, kann der Auftraggeber die arbeitstägliche Beseitigung der Verunreinigung auf Kosten der Auftragnehmer veranlassen, bis dieser seiner Verpflichtung wieder nachkommt.
Die gesamte Baustelle wird jeweils am vorletzten Arbeitstag (Donnerstag) einer Arbeitswoche zusätzlich feingereinigt. Hierfür stellen die Auftragnehmer kostenlos eine entsprechende Anzahl von Arbeitskräften einschließlich Arbeitsmittel zu Verfügung, soweit ihre Arbeiten zur Verschmutzung der Baustellen beigetragen haben. Über den Einsatz dieser Arbeitskräfte entscheidet die Objektüberwachung nach billigem Ermessen (§ 315 BGB) in Abstimmung mit den Fachbauleitern. Kommt ein Auftragnehmer, trotz erfolgter Abstimmung, dieser Obliegenheit nicht nach, wird auf seine Kosten eine Ersatz-Arbeitskraft beigestellt.
Der Auftragnehmer verpflichtet sich, für seine Mitarbeiter in den Räumen des Auftraggebers ein Rauch-, Alkohol-, und Drogenverbot zu erlassen und dessen Einhaltung zu überwachen.
0.1.09 Schutzgebiete o. Schutzzeiten im Bereich der Baustelle
Allgemein:
Dem Auftraggeber sind seitens der Bauleitung des AN vor Beginn der Arbeiten alle Projektbeteiligten des AN anzuzeigen, damit im Falle möglicher durch die Arbeiten entstehender Risiken bzw. Gefährdungen (z.B. Arbeiten an Bestandsanlagen, o. ä.) alle Beteiligten kurzfristig informiert werden können. Die Liste mit Namen, Funktion, Telnr., Mobilnr., E-Mail Adresse ist dem AG unverzüglich nach Auftragserteilung vorzulegen. Änderung oder Ergänzungen sind ohne Aufforderung umgehend einzureichen. Der Auftraggeber verarbeitet diese Daten unter Einhaltung der Bestimmungen der Datenschutzgrundverordnung (DSGVO).
0.1.10 Art und Umfang des Schutzes von Bäumen, Pflanzenbeständen, Vegetationsflächen, Verkehrsflächen, Bauten, Bauwerk, Grenzsteinen im Bereich der Baustelle
Keine Angaben
0.1.11 BESCHRÄNKUNGEN FÜR DIE BESEITIGUNG VON ABWASSER UND ABFÄLLEN:
Die Einheitspreise beinhalten auch die Kosten für die Entsorgung des anfallenden Schuttmaterials (Transport und Kippgebühr), sofern in den jeweiligen Positionen keine abweichenden Festlegungen getroffen sind.
Die Entsorgung hat entsprechend den geltenden Vorschriften zu erfolgen.
Hierbei sind insbesondere zu berücksichtigen:
-  Kreislaufwirtschafts- und Abfallgesetz KrW-/AbfG
-  Transportgenehmigungsverordnung TgV
-  Gewerbeabfallverordnung GewAbN
-  Altholzverordnung AltholzV
-  Abfallverzeichnis-Verordnung AW
-  Ersatzbaustoffverordnung
Die Entsorgung hat außerdem entsprechend den Satzungen/ Richtlinien der zuständigen Verwaltung (Stadt/Kreis) zu erfolgen. Bei Widerspruch zu den Vorbemerkungen des Leistungsverzeichnisses gelten für die Entsorgung diese Vorschriften.
Die Entsorgung ist über Entsorgungsnachweise und Begleitscheine bzw. Übernahmescheine zu dokumentieren, auch wenn das nach den öffentlich-rechtlichen Vorschriften (z.B. bei nicht kontaminiertem Material) nicht erforderlich wäre. Soweit keine entsprechenden Entsorgungsnachweise, Begleitscheine oder Übernahmescheine vorliegen, besteht keine Verpflichtung des AG, eine Entsorgung zu vergüten.
Diese Nachweise aller entsorgten Materialien sind der Schlussrechnung gesammelt und bezogen auf die jeweils zusätzlich abgerechnete Leistung der jeweiligen Abschlagsrechnung beizufügen.
0.1.12 Gem. Baustellenverordnung getroffene Maßnahmen
Der AN hat bei der Ausführung der Arbeiten die Arbeitsschutzgesetzgebung und die daraus resultierenden Verordnungen zu beachten sowie die Hinweise des SIGE-Koordinators und den SIGE-Plan zu berücksichtigen. Alle im Rahmen der Baustellenverordnung vorzulegenden Unterlagen sind auf die Anweisung des SIGE-Koordinators vorzuweisen. Die Kosten hierfür sind in die Einheitspreise einzukalkulieren.
Die Nutzung der Mitarbeitercafeteria (Kantine) ist aus Hygienegründen untersagt. Das öffentliche Bistro in der Eingangshalle darf auf eigene Kosten genutzt werden.
Rauchen ist nur in ausdrücklich ausgewiesenen Bereichen erlaubt, im Gebäude ist dies streng untersagt.
Die erforderlichen Schutzmaßnahmen inkl. Anmeldeprozess auch in Bezug auf den Infektionsschutz sind zu beachten und einzukalkulieren. Der Bauherr behält sich vor, auch diesbezüglich von seinem Hausrecht Gebrauch zu machen und bei Bedarf ggf. strengere Regeln zu erlassen.
0.1.13 Besondere Anordnungen, Vorschriften und Maßnahmen der Eigentümer von Leitungen, Kabel, und dergleichen
Keine Angaben
0.1.14 Art und Zeit der vom Auftraggeber veranlassten Vorarbeiten
Der AN bekommt vom AG einen Vermessungsfestpunkt von Höhe und Achsen (Hoch-, Rechtswert, Höhe in müNN) übergeben. Ausgehend von diesem Festpunkt erfolgen die Ausbauarbeiten.
0.1.15 Bauzaun:
Der Bauzaun wird bauseits gestellt.
0.1.16 Arbeiten anderer Unternehmer auf der Baustelle
Es werden zeitgleich Ausbauarbeiten anderer Unternehmer durchgeführt. Dies hat der AN zu berücksichtigen und sich mit den anderen zeitgleich arbeitenden Gewerken zu koordinieren.
Der Bieter hat sich mit den anderen Firmen, die am Gesamtbauvorhaben beschäftigt sind, so abzusprechen, dass ein reibungsloser Bauablauf gewährleistet ist. Gegenseitige Abstimmung und Rücksichtnahme ist unerlässlich. Es gilt Ziff. 10.8 der WBVB.
Parallel arbeitende Gewerke sind vor allem:
- HLSK-Montagen
- Trockenbauarbeiten
- Estrich- und Bodenbelagsarbeiten
- Elektroarbeiten
Siehe auch Technische Vorbemerkungen und LV-Positionen der einzelnen Titel.
0.1.17 Generalablauf und Terminplan:
Die im Leistungsverzeichnis angegebenen Einheitspreise enthalten alle Kosten, einschließlich derjenigen, die durch Bauablaufstörungen, Verzögerungen und Witterungseinflüsse entstehen können. Dabei sind Verzögerungen bis zu einer Dauer von maximal 2 Monaten bereits in den Einheitspreisen einkalkuliert und vom Auftragnehmer zu tragen. Ungeachtet dessen sind Behinderungen nach Maßgabe des § 6 VOB/B unverzüglich anzuzeigen und Störungssachverhalte ausreichend zu dokumentieren.
Der Auftragnehmer trägt somit das Risiko für derartige zeitliche Abweichungen und hat diese bei der Kalkulation der Einheitspreise entsprechend berücksichtigt.
Zusätzliche Nachforderungen sind nur dann zulässig, wenn Verzögerungen oder Bauablaufstörungen die Dauer von 2 Monaten überschreiten und unvorhersehbar bzw. außerhalb der üblichen Risiken liegen. Die Abrechnung erfolgt über die Position 1.01.0020
Der vorgegebene Terminplan ist in seinen Eckterminen unbedingt einzuhalten!
(Siehe Terminplan, Anlage: Bauzeitenplan)
Ablaufplanung im Detail
In einem wöchentlichen Abstimmungstermin (i.d.R. im Zuge der Baubesprechung) werden gemeinsam zwischen dem Bauherrn und den ausführenden Unternehmen / respektive mit dem AN-Vertreter die kommenden Aktivitäten bis auf Tages- und Bereichsbasis besprochen. Dieser Termin muss durch die Auftragnehmer vorbereitet werden, um die geplanten Aktivitäten gemeinsam planen und abbilden zu können und entspricht der Arbeitsvorbereitung der Auftragnehmer. Durch die Abstimmung soll auch die Koordinierung zwischen den einzelnen Gewerken erleichtert werden. Eine Vorbereitung und Teilnahme mindestens eines aussagefähigen Vertreters ist zwingend erforderlich. Der Aufwand für diesen Abstimmungstermin bewegt sich im Rahmen einer normalen Baubesprechung und wird nicht gesondert vergütet.
Darüber hinaus kann es auf beiderseitige Anforderung einen täglichen kurzen Abstimmungstermin geben, in dem die Aktivitäten des letzten Tages und des aktuellen Tages durchgesprochen und eventuelle Anpassungen an der terminlichen Planung vorgenommen werden. Der Abstimmungstermin soll den üblichen Abstimmungen auf der Baustelle entsprechen und eine Dauer von 15 Minuten nicht wesentlich überschreiten. Entsprechende Abstimmungstermine sollen kleinere Anpassungen und Detailkoordinationen außerhalb der wöchentlichen Baubesprechungen ermöglichen. Die Verpflichtung des Auftragnehmers zur Erstellung und Fortschreibung des Baufristenplans gem. 10.2 WBVB bleibt unberührt.
0.1.18 ANFORDERUNG DIGITALER AUFMASSE:
Die Abrechnung und die zugehörigen Aufmaße sind so aufzustellen, dass sie sowohl manuell als auch mit EDV geprüft werden können. Hierfür sind die Aufmaße zusätzlich zur Ausfertigung in Papierform auch digital (per Email) im PDF und offenem Excel-Dateiformat vorzulegen.
0.1.19 PRODUKTANGABEN BIETER
Produktdatenblätter, Zulassungen etc. und sonstige Nachweise sowie Muster sind spätestens auf Anforderung innerhalb von 6 Kalendertagen vorzulegen (in Schriftform und elektronisch im pdf-Format per E-Mail).
Übereinstimmungserklärungen bei brandschutzrelevanten Bauteilen sind durch den AN vorab vorzulegen.
Für alle Bauabschnitte sind jeweils die gleichen Produkte anzubieten und zu verwenden.
0.1.20 GLEICHWERTIGKEIT ZU LEITFABRIKATEN:
Werden andere Fabrikate als die im LV angegebenen Leitfabrikate angeboten, so ist vom Bieter der Nachweis der Gleichwertigkeit zumindest in Bezug auf die in der Leistungsbeschreibung angegebenen Anforderungen sowie weiteren wesentlichen Eigenschaften des Leitfabrikats bezüglich Qualität und gestalterischen Vorgaben zu erbringen. Geringfügige Abweichungen in anderen, für die Funktion, die Dauerhaftigkeit und den Betrieb unwesentlichen Eigenschaften sind zulässig.
0.1.21 ANGABEN ÜBER BAUART, BAUTEIL, BAUSTOFF:
Mit den im Leistungsverzeichnis enthaltenen Angaben über Bauart, Bauteil, Baustoff und Abmessungen gelten auch der Herstellungsvorgang und -ablauf bis zur fertigen Leistung unter Zugrundelegung der anerkannten Regeln der Technik und der gesetzlichen und behördlichen Vorschriften als beschrieben.
Hierbei bedeutet Bauart das Herstellen durch Zusammenfügen der Stoffe und Bauteile bis zur fertigen Leistung.
0.1.22 EINBAU, LIEFERUNG, ENTSORGUNG von STOFFEN:
Alle Leistungen umfassen neben dem fachgerechten Einbau auch die Lieferung der dazugehörigen Stoffe und Bauteile einschließlich Abladen, innerbetrieblichem Transport, Lagern auf der Baustelle sowie Sicherung bis zur Abnahme und Übernahme durch den Bauherrn.
Der Transport sämtlicher Materialien zu den jeweiligen Verwendungsstellen (Verarbeitungs- bzw. Einbauorten) ist, sofern nicht ausdrücklich anders beschrieben, in den Einheitspreisen einzukalkulieren. Be- und Entladevorgänge sind mit der Objektüberwachung des AG abzustimmen.
Die Entsorgung sämtlicher Reststoffe, Verpackungen, Paletten, Materialreste, Müll usw. ist vom Auftragnehmer unverzüglich, fachgerecht und vorschriftsgemäß auf eigene Kosten spätestens bis zum Ende des jeweiligen Arbeitstages vorzunehmen. Paletten sind spätestens bei Anlieferung deutlich und dauerhaft (z. B. mit Spraylack oder wasserfestem Stift) mit dem Namen des Auftragnehmers zu kennzeichnen.
Bei Missachtung dieser Regelung oder Zurücklassen von Materialresten, Verpackungen oder Müll behält sich der Bauherr vor, die Entsorgung durch Dritte veranlassen zu lassen und die hierfür entstehenden Kosten anteilig dem Verursacher in Rechnung zu stellen. Siehe hierzu schon die Regelungen oben unter Ziffer 0.1.08.
0.1.23 TERMINE, BAUAUSFÜHRUNG, ARBEITSABSCHNITTE:
Auf die Regelungen in den BVB und den WBVB wird verwiesen., insbesondere Ziff. 10.2 WBVB.
0.1.24 ARBEITSZEITEN/ LÄRMINTENSIVE ARBEITEN/ AN- UND ABMELDUNG MITARBEITER
Die Arbeiten sind in den Zeiten montags bis freitags von 7.00 bis 18.00 Uhr auszuführen, samstags zu gleichen Zeiten, wenn hier von keinen größeren Beeinträchtigungen des Klinikbetriebes auszugehen ist.
Der AG darf zum Zwecke des Schutzes der Patienten oder der Ermöglichung des OP-Betriebs festlegen, dass lärmintensive und/oder vibrationsintensive Arbeiten für bis zu 2 Stunden pro Tag ausgesetzt werden und solche Arbeiten erst anschließend wieder fortgesetzt werden dürfen. Soweit möglich, sind diese Zeitfenster zu nutzen, um andere Arbeiten vorzuziehen.
Solche vom AG festgelegten Unterbrechungen berechtigen nicht zu Mehrforderungen des AN.
Lärmintensive und/oder vibrationsintensive Arbeiten hat der AN grundsätzlich zu bündeln und mit verstärktem Mitarbeitereinsatz zeitgleich auszuführen, um die Belastungen für die Patienten auf ein Minimum zu reduzieren.
Die Firmen müssen sich täglich vor Arbeitsbeginn bei der ständig besetzten Technikstelle anmelden und die Brandmeldeanlage freischalten lassen, bei Arbeitsende ist an gleicher Stelle die Abmeldung sowie das Zuschalten der Brandmeldeanlage erforderlich.
0.1.25 BAUSTROM, BAUWASSER, BAUSCHUTT:
Diesbezüglich geltend die Vorgaben der WBVB, dort Ziff. 10.10.1. abschließend.
0.1.26 ANFORDERUNGEN AN STOFFE IN BEZUG AUF GESUNDHEITS- UND UMWELTSCHUTZ:
Es dürfen keine lösungsmittelhaltigen oder als gesundheitsschädlich eingestuften Materialien verarbeitet werden. Lösungsmittelhaltige Materialien sind nur dann ausnahmsweise zulässig, wenn keine technischen Alternativen möglich sind und bei entsprechendem Nachweis die eingesetzten Materialien vor Beginn der Arbeiten vom Auftraggeber genehmigt werden. Die Datenblätter der Materialien sind hierfür vorzulegen.
Für alle in Innenräumen zum Einbau kommenden Materialien muss der Nachweis der gesundheitlichen Unbedenklichkeit
Bei der Auswahl der Materialien für die betroffenen Bauteile (z.B. Dachhaut, Fassade, Gründung) und bei der Ausführung der Arbeiten ist die ABuG - Anforderungen an bauliche Anlagen bezüglich der Auswirkungen auf Boden und Gewässer - des DIBt einzuhalten.
Die entsprechenden Nachweise sind vom AN vorzulegen.
0.1.27 ART UND UMFANG VON EIGNUNGSNACHWEISEN:
Bei der Verwendung von zulassungspflichtigen Stoffen und Bauteilen ist der gültige Zulassungsbescheid VOR AUSFÜHRUNG vorzulegen.
0.1.28 ALLGEMEINER HINWEIS
Grundlage des Angebotes sind die Leistungsbeschreibung und die Plananlagen.
Der Bieter ist gehalten, die im LV beschriebenen Details auf Vollständigkeit, fachgerechte Ausführung und Eignung für den vorgesehenen Verwendungszweck zu überprüfen.
Etwaige Unklarheiten sind vor Abgabe des Angebotes mit der ausschreibenden Stelle zu klären.

0.1.29 UNTERLAGEN:
Siehe Ziff. 10.3 WBVB

## ZTV BODENBELAGARBEITEN (09/2021)
ZUSÄTZLICHE TECHNISCHE VERTRAGSBEDINGUNGEN (ZTV)
FÜR BODENBELAGARBEITEN

1.  Normen, Richtlinien, Vorschriften, Verordnungen

Zusätzlich zur VOB, Teil C (neueste Ausgabe) mit den dort
aufgeführten "Allgemeinen Technischen Vertragsbedingungen
für Bauleistungen (ATV)" gilt folgendes:

- Informationsschrift des Bundesverbandes Flächenheizungen e.V. (BVF):  "Schnittstellenkoordination bei beheizten Fußbodenkonstruktionen"
- Merkblätter der Technischen Kommission Bauklebstoffe
(TKB)
- Einbau- und Verlegeanweisungen der Hersteller
- Die jeweils gültigen Technischen Baubestimmungen
- Sämtliche Unfallverhütungsvorschriften und die
Regeln der Bauberufsgenossenschaften
- Die jeweils gültigen TRGS
- Die jeweils gültigen Abfallentsorgungsbestimmungen

Die Ausführung der vertraglichen Leistungen hat in Übereinstimmung mit den DIN-Normen, Fachregeln der Verbände,
Verordnungen der Baubehörden, allgemein anerkannten Regeln
der Technik sowie Hinweisen des Werkstofflieferanten zu
erfolgen. Sie gelten vollinhaltlich als Ergänzung der Leistungsbeschreibung.

Soweit in der Leistungsbeschreibung auf Technische
Spezifikationen (z.B. nationale Normen, mit denen europäische
Normen umgesetzt werden, europäische technische Zulassungen,
gemeinsame technische Spezifikationen, internationale Normen)
Bezug genommen wird, werden auch ohne den ausdrücklichen
Zusatz: "oder gleichwertig" immer gleichwertige Technische
Spezifikationen in Bezug genommen.

2. Allgemeines

Produktqualität:
Werden andere als die im LV angegebenen Richtfabrikate
angeboten, so ist deren Gleichwertigkeit durch
Herstellerangaben, Übereinstimmungszertifikate,
entsprechende Handmuster und die zur Verfügung stehende
Farbpalette des Herstellers nachzuweisen.
Diese sind zur Angebotsprüfung vorzulegen, spätestens
jedoch binnen 6 Kalendertagen nach Aufforderung.

Die Gleichwertigkeit beinhaltet die technische und
gestalterische Gleichwertigkeit, d.h.
Oberflächenstruktur, Abriebfestigkeit, Farbtöne etc.
müssen gleichwertig sein.

Material- und Farbmuster sind nach Auftragserteilung in
geeignetem Format (mind. ca. 50 x 50 cm) der Bauleitung
vorzulegen. Die Kosten hierfür sind in die
Einheitspreise einzukalkulieren.

3. Ausführung

Sämtliche Positionen verstehen sich einschließlich
Materiallieferung sowie sämtlicher Vor-, Neben- und
Nacharbeiten.

Die im LV angegebenen Massen beziehen sich auf die
Abmessungen der auszustattenden Flächen ohne
Berücksichtigung der Verschnitte.
Schräge Zuschnitte der Beläge gemäß der Grundrissform
der Räume werden nicht besonders vergütet, sondern sind in
Einheitspreise einzukalkulieren.

Die Lager- und Arbeitsflächen sind, ggf. abschnittsweise,
vor Beginn der Arbeiten mit der Bauleitung abzustimmen.

Feuchtemessungen des Untergrundes sind grundsätzlich
im CM-Messverfahren durchzuführen.

Die Ausführung der Leistungen müssen grundsätzlich
gemäß den Einbau- und Verlegeanweisungen der jeweiligen
Hersteller erfolgen.

Der Auftragnehmer hat den Untergrund für seine Leistung
auf Eignung zum Aufbringen des vorgeschriebenen
Bodenbelags und der Sockelprofile zu prüfen.
Bedenken gegen die vorgesehene Art der Ausführung sind
dem Auftraggeber unverzüglich schriftlich mitzuteilen.

Die Wahl des Klebstoffes für die Bodenbeläge bleibt dem
Auftragnehmer überlassen, der Klebstoff muss jedoch dem
Prüfzeugnis des Bodenbelags und dem Verwendbarkeitsnachweis gemäß den Technischen Baubestimmungen
entsprechen.

Im Schwellenbereich zu Feucht- oder Nassräumen ist
zwingend wasserfester Klebstoff zu verwenden; die
Anschlussfuge zum Belag bzw. Trennschiene ist
dauerelastisch auszuführen.
Spachtelmasse und Kleber sind als Systemaufbau von
einem Hersteller anzubieten.
Bei der Verwendung von Neoprenkleber hat der AN die
notwendigen Absperrmaßnahmen durchzuführen.

Sämtliche verwendeten Materialien müssen
umweltverträglich und gesundheitlich unbedenklich sein
und für den Einsatz auf beheizten Fußboden-
Konstruktionen geeignet sein.
Entsprechende Bescheinigungen sind zur Angebotsprüfung
vorzulegen, spätestens jedoch 6 Kalendertage nach
Aufforderung.
Die Materialien sind gemäß Herstellervorgaben und
Eignung aufeinander abzustimmen als Komponenten eines
Systemaufbaus gemäß Prüfzeugnis des Bodenbelags und
dem Verwendbarkeitsnachweis entsprechend der Technischen
Baubestimmungen.

Die Bodenbeläge und Sockel sind vor der Verlegung auf
Chargengleichheit, Farbengleichheit, Maßgenauigkeit
etc. vom Auftragnehmer verantwortlich zu überprüfen.
Isolier- und Ausgleichsmassen (Spachtelmassen), Kleber
und Bodenbeläge sind nach den Verarbeitungs- bzw.
Verlegeanleitungen der betreffenden Hersteller zu
verarbeiten bzw. zu verlegen.

Das Verschweißen von elastischen Bodenbelägen ist
grundsätzlich nur mit belagskonformen Schweißschnur-
Fabrikaten des Bodenbelag-Herstellers zulässig.

Die Beläge sind flächenbündig mit den angrenzenden
Fertigfußbodenbelägen (Fliesen, Kunst- und
Natursteinbeläge, Beschichtungen usw.) zu verlegen.

Im Schwenkbereich von Türblättern, insbesondere bei
Türen mit Brandschutz- oder Schallschutzanforderung ist
die erforderliche Ebenheit unbedingt zu gewährleisten.

Kürzere Sockellängen als 1,00 m sind nicht zulässig,
außer wenn die bauliche Situation dies erfordert.

Für jeden eingebauten Belagstyp inkl. Zubehör sind
grundsätzlich sämtliche technischen Merkblätter sowie
die Reinigungs- und Pflegeanleitungen des
Belagherstellers mit Benennung geeigneter Reinigungs-
und Pflegemittel in zweifacher Ausfertigung zu liefern.
Diese müssen spätestens vor Beginn der Arbeiten der
Bauleitung vorliegen.

Durch den AN sind von allen zum Einbau kommenden
Produkten genaue Produktangaben einschl. der jeweiligen
produktzugehörigen Technischen Informationen wie
Datenblätter, Verwendbarkeitsnachweise entsprechend
der Technischen Baubestimmungen (z.B. Prüfzeugnisse
(abP) usw.), Einbauempfehlungen des Herstellers etc.
unaufgefordert und rechtzeitig vor Ausführung der
Bauleitung zu übergeben.
Diese Angaben sowie weitere Angaben zur Ausführung
sind vom AN in von der Bauleitung zur Verfügung gestellten
Dokumentationslisten einzutragen. Die ausgefüllten
Produktdokumentationen sind vom AN einschl. der o.a.
produktzugehörigen Technischen Informationen und
Unterlagen nach Ausführung vor der Abnahme gesammelt
der Bauleitung zu übergeben, spätestens nach
Aufforderung innerhalb von 6 Kalendertagen. Der
entsprechende Aufwand ist in die betreffenden
Einheitspreise einzukalkulieren.

## Elastische Bodenbeläge Gefährliche Stoffe
Anforderung elastische Bodenbeläge, in DIN EN 14041:2018-05 nicht geregelt:
Bei der Verwendung von elastischen Bodenbelägen in Aufenthaltsräumen und nicht davon abgetrennten Räumen ist auf Grundlage einer ETA oder in einer technischen Dokumentation unter Einschaltung einer entsprechend Art. 30 BauPVO qualifizierten Stelle nachzuweisen, dass kein aktiver Einsatz von karzinogenen Stoffen der EU-Kategorie Carc. 1A, 1B (H350, H350i) und mutagenen Stoffen der EU-Kategorie Muta. 1A, 1B (H340) erfolgt oder begründet wurde, dass von ihrer Verwendung keine potentielle Gefahr für die Gesundheit der Nutzer der baulichen Anlage ausgeht. Der Einsatz von Stoffen klassifiziert als Acute Tox. 1, 2 oder 3 (H300, H301, H310, H311, H330 oder H331), Repr 1A oder 1B (H360, H360F, H360D, H360FD) sowie STOT SE 1 (H370) oder STOT RE 1 (H372) ist zu vermeiden. Ist keine Substitution möglich, muss sichergestellt werden, dass eine gesundheitsgefährdende Exposition der Gebäudenutzer ausgeschlossen ist. Die Produktbezeichnung und Zulassungsnummer des verwendeten Holzschutzmittels ist anzugeben. Bei der Verwendung von elastischen Bodenbelägen in Aufenthaltsräumen und nicht davon abgetrennten Räumen ist auf Grundlage einer ETA oder in einer technischen Dokumentation unter Einschaltung einer entsprechend Art. 30 BauPVO qualifizierten Stelle nachzuweisen, dass die Emissionen (nach 3 und 28 Tagen) von karzinogenen Stoffen (EU- Kategorie Carc. 1A, 1B (H350, H350i)), TVOCspez, TSVOC, TVOC ohne NIK und der R-Wert folgende Anforderung erfüllen: nach 3 Tagen: Kanzerogene <= 0,01 mg/m3, TVOCspez <= 10,0 mg/m3, nach 28 Tagen: Kanzerogene <= 0,001 mg/m3, TVOCspez <= 1,0 mg/m3, TSVOC <= 0,1 mg/m3, TVOC ohne NIK <= 0,1 mg/m3 und R-Wert <= 1. Bei der Verwendung von elastischen Bodenbelägen in Aufenthaltsräumen und nicht davon abgetrennten Räumen mit Einsatz von Gummi ist auf Grundlage einer ETA oder in einer technischen Dokumentation unter Einschaltung einer entsprechend Art. 30 BauPVO qualifizierten Stelle nachzuweisen, dass die Emissionen von Nitrosaminen = 0,0002 mg/m3 betragen. Bei der Verwendung von elastischen Bodenbelägen in Aufenthaltsräumen und nicht davon abgetrennten Räumen mit Einsatz von Komponenten auf Basis von Gummi ist auf Grundlage einer ETA oder in einer technischen Dokumentation unter Einschaltung einer entsprechend Art. 30 BauPVO qualifizierten Stelle nachzuweisen, dass der Gehalt von BaP als Leitsubstanz 5 mg/kg und für 16 PAK nach EPA (US-Environmental Protection Agency) 50 mg/kg und der Gehalt an Nitrosaminen 11 myg/kg nicht überschreitet. Alternativ: ehemalige Dokumentationsunterlagen (z.B. allgemeine bauaufsichtliche Zulassung (abZ) oder allgemeines bauaufsichtliches Prüfzeugnis (abP)).

## Beständigkeit bei Einsatz von Desinfektionsmitteln
Beständigkeit bei Einsatz von Desinfektionsmitteln

Anforderung an Desinfektionsmittel-Beständigkeit der
angebotenen Beläge:

Beständigkeit bei Einsatz von Desinfektionsmitteln nach VAH Liste.

## BODENBELAGARBEITEN
EP-Anteile: Löhne; Stoffe; Geräte; Sonstige

### 1 BODENBELAGARBEITEN

*Hinweis: Vorbemerkung*
Sämtliche für die ordnungsgemäße Ausführung der nachfolgenden Positionen sind die erforderlichen Nebenleistungen, Geräte, Werkzeuge und Hilfsmittel in den E.P einzukalkulieren.

#### 1.1 Allgemeines Bauabschnitt 1 und 2

**1.1.10 Baustelleneinrichtung alle Bauabschnitte 1-2 mit Zwischenbauabschnitte**
*** Pauschalposition
Baustelleneinrichtung alle Bauabschnitte 1-2 mit Zwichenbauabschnitt
Baustelleneinrichtung allgemein gemäß Bauabschnittsplan
Tägliche An- und Abmeldung der Arbeitserlaubnis
Rauchmelder; Feuerschein etc.
Notwendige Baustelleneinrichtung zur Erfüllung
der Abbrucharbeiten
Bauabschnitt BA1 + BA2
Menge: 1,000 psch

**1.1.20 Bauzeitenverlängerungen**
*** Pauschalposition
Bauzeitenverlängerungen
Pauschale für zusätzliche Aufwendungen und Kosten bei Verlängerung der Bauzeit, die aus der Sphäre des AG stammen, um je weiteren Kalendermonat ab dem 3. Monat über die vertraglich vereinbarte Bauzeit hinaus (z. B. Kosten für Personal, Geräte, Baustelleneinrichtung, Verwaltung). Mehrkosten aus Verzögerungen bis zu 2 Monaten aufgrund von Umständen aus der Sphäre des AG sind in die Einheitspreise einzukalkulieren (siehe Vorbemerkungen Ziffer 0.1.17).
Insofern (einzukalkulierende 2 Monate) und aufgrund der vorliegend vereinbarten Pauschale für Verzögerungen über 2 Monate ab dem 3. Monat ist der Rückgriff auf andere Anspruchsgrundlagen aufgrund der Störungen des Bauablaufs (z.B. § 642 BGB oder § 6 Abs. 6 Satz 1 VOB/B) ausgeschlossen. Nicht ausgeschlossen sind lediglich Ansprüche, die nichts mit der zeitlichen Komponente des Ablaufs zu tun haben, insbesondere Mehrkosten wegen Änderungen der Leistung an sich oder Zusatzleistungen.
Hinweise:
Die Abrechnung erfolgt erst für Verzögerungen ab dem 3. Monat über die vereinbarte Bauzeit hinaus.
Kosten für Verzögerungen der ersten 2 Monate sind in den Einheitspreisen enthalten und nicht gesondert abrechenbar.
Die Pauschale umfasst alle Mehrkosten aufgrund der Bauzeitverlängerung ab den 3 Monaten Gesamtverlängerung
Menge: 1,000 psch

#### 1.2 UNTERGRUNDVORBEREITUNG

**1.2.10 Grobreinigung des Untergrundes**
Reinigen des Untergrundes von grober Verschmutzung,
Art/ Umfang der Verschmutzung: Bauschutt, Gips, Putz-
und Mörtelreste u.ä.,. Einschl. Abtransport und
Entsorgung der  Schmutzmassen.

Ausführung nur nach Angabe der Bauleitung

Abrechnung: nach tatsächlich gereinigter Fläche.

Bauabschnitt BA1 + BA2
BA 1 mit Unterabschnitten  Fläche ca.930m²
BA 2  mit Unterabschnitten Fläche ca.750m²
Menge: 1700,000 m²

**1.2.20 Altbelag PVC -Belag 2 Lagig mit teilweise korkschicht und lose Klebstoffreste entfernen**
Leistung: Aufnehmen und Entfernen des vorhandenen Bodenbelags  2 Lagig mit teilweise korkschicht  einschließlich der alten Klebstoffschicht.

Der Leistungsumfang umfasst insbesondere:

-Erforderliches Zerschneiden, Lösen, Abschaben, Abstoßen bzw. mechanisches Entfernen des Altbelags.
-Einsatz geeigneter Maschinen, Geräte und Werkzeuge entsprechend der örtlichen Gegebenheiten (z. B. Stripper, Schaber).
-Vollständiges Entfernen loser bzw. oberflächlich anhaftender Klebstoffreste  bis auf den tragfähigen Rohuntergrund.
-Schutz angrenzender Bauteile, Oberflächen und Einbauten gegen Beschädigungen und Verschmutzungen durch geeignete Staubschutz- und Abdeckmaßnahmen.
-Aufnehmen, Sammeln und Bereitstellen der Ausbau- und Abbruchstoffe auf der Baustelle.
-Innerbaustelliger Transport, Verladen und Abtransport der Ausbaumaterialien.

-Fachgerechte Sortierung und vorschriftsmäßige Entsorgung bzw. Verwertung der anfallenden Materialien einschließlich aller anfallenden Entsorgungs- und Deponiegebühren.
-Abschließende Reinigung und staubfreies, besenreines Hinterlassen des Untergrundes.

Die Mengen sind entsprechend der tatsächlich vorhandenen und aufgenommenen Bestandsfläche zu ermitteln
Abrechnung: nach tatsächlich aufgenommener Fläche.
Bauabschnitt BA1 + BA2
BA 1 mit Unterabschnitten  Fläche ca.930m²
BA 2  mit Unterabschnitten Fläche ca.660m²
Menge: 1700,000 m²

**1.2.30 Estrichoberfläche maschinell fräsen**
Leistung: Vorhandene Estrichoberfläche maschinell fräsen zur vollständigen bzw. soweit für den nachfolgenden Bodenaufbau erforderlichen Entfernung von Klebstoff-, Spachtel- und sonstigen haftungsmindernden Rückständen.

Der Leistungsumfang umfasst insbesondere:
-Maschinelles Fräsen der vorhandenen Estrichoberfläche mit geeigneter Fräsmaschine von 5mm bis maximal 8 mm .
-Entfernen von fest anhaftenden Klebstoff- (Bodenbelag und Fliesenkleber), Spachtel- und Beschichtungsresten.
-Herstellung eines tragfähigen, festen, sauberen und für den vorgesehenen Folgeaufbau geeigneten Untergrundes.
-Erforderliches mehrmaliges Überfahren bzw. Nacharbeiten einzelner Bereiche.
-Staubarme Ausführung mit geeigneter Absaugung (Industriestaubsauger mindestens Staubklasse M).
-Vollständiges Absaugen und Reinigen der gefrästen Flächen.
-Aufnehmen, Verladen, Abtransport und fachgerechte Entsorgung des Fräsabtrags einschließlich aller anfallenden Entsorgungsgebühren.
-Schutz angrenzender Bauteile und Einbauten gegen Beschädigung und Verschmutzung.
-Sämtliche erforderlichen Geräte, Maschinen, Werkzeuge, Personal- und Nebenleistungen.

Ausführungsvorgaben: Die Frästiefe mit einer durchschnittlichen Frästiefe von 5mm bis maximal 8 mm.“ ist entsprechend der vorhandenen Estrichoberfläche und der erforderlichen Untergrundbeschaffenheit zu wählen. Der Estrich darf dabei nicht unzulässig geschwächt oder in seiner Tragfähigkeit beeinträchtigt werden. Die Ausführung hat so zu erfolgen, dass der Untergrund für die nachfolgenden Arbeiten, insbesondere Grundierung, Spachtelung bzw. Verlegung des neuen Bodenbelags, optimal geeignet ist.

Abrechnung: Nach tatsächlich bearbeiteter Fläche.

Bauabschnitt BA1 + BA2
BA 1 mit Unterabschnitten  Fläche ca.930m²
BA 2  mit Unterabschnitten Fläche ca.660m²
Menge: 1700,000 m²

**1.2.40 Estrichflächen nach Abbruch ergänzen und Fehlstellen schließen**
Estrichflächen nach Abbruch-und Rohinstallationen ergänzen und Fehlstellen schließen

Nach Abbruch- und Rückbauarbeiten im gesamten Bearbeitungsbereich vorhandene Fehlstellen, Ausbrüche, Schlitze, Aussparungen, ehemalige Boden-Kabelkanäle, Installationsbereiche sowie sonstige fehlende Estrichflächen fachgerecht ergänzen und schließen.
Die Leistung umfasst sämtliche nach den Abbrucharbeiten im vorhandenen Estrich erforderlichen Ergänzungs- und Reparaturarbeiten, unabhängig von Lage, Form und Ursache der Fehlstelle.
Herstellen eines kraftschlüssigen, höhen- und niveaugleichen Anschlusses an den vorhandenen Estrich mit einer für den Bestand und den vorgesehenen Bodenaufbau geeigneten, schnell erhärtenden und systemkonformen Estrich- bzw. Reparaturmasse.

Leistungsumfang:
Freilegen und Reinigen der Anschlussbereiche bis auf tragfähigen Untergrund,
Entfernen loser, beschädigter und nicht tragfähiger Estrichteile,
gründliches Reinigen und Entstauben der Reparaturstellen,
erforderliches Grundieren bzw. Vorbereiten der Anschlussflächen,
Ergänzen sämtlicher fehlender Estrichflächen nach Abbruch- und Rückbauarbeiten,
Schließen von Fehlstellen,Boden-Kabelkanäle  Ausbrüchen, Schlitzen, Aussparungen und ehemaligen Installations- und Kabelkanälen,

Einbringen, Verdichten und fachgerechtes Abziehen der Estrich- bzw. Reparaturmasse,
höhen- und fluchtgerechtes Anarbeiten an den vorhandenen Estrich,
Herstellen einer ebenen, festen, tragfähigen und verlegereifen Oberfläche,
erforderliches Schleifen und Egalisieren nach Erhärtung,

Die Ausführung ist auf den vorhandenen Estrich sowie auf den vorgesehenen nachfolgenden Bodenaufbau abzustimmen. Verarbeitung gemäß den Herstellervorgaben des eingesetzten Estrich- bzw. Reparatursystems.
Besonderer Anwendungsbereich:

Die Position gilt ausdrücklich für sämtliche im Zuge der Abbruch- und Rückbauarbeiten im gesamten Estrichbereich entstehenden bzw. vorgefundenen Fehlstellen. Hierzu zählen insbesondere auch die ehemaligen Duschbereiche, z. B. Einzelflächen von ca. 1,30 × 2,00 m = 2,60 m² je Bereich, sowie kleinere lokale Fehlstellen und Ergänzungsflächen bis 5,0 m² je zusammenhängender Stelle.
Sowie Bodenkanäle von Raum A00.245
Die zu bearbeitenden Bereiche sind vor Ausführung gemeinsam mit der Bauleitung festzustellen und zu dokumentieren.

Abrechnung: Nach gemeinsamem Aufmaß der tatsächlich ergänzten bzw. instandgesetzten Estrichfläche.

Bauabschnitt BA1 + BA2
BA1 ca.50m²
BA2 ca.50m²
Menge: 150,000 m²

**1.2.50 Fehlstellen und Fehlbohrungen im vorhandenen Boden, Durchmesser ca. 50 bis 100 mm, Tiefe bis 24 cm, fachgerecht verschließen.**
Fehlstellen und Fehlbohrungen im vorhandenen Boden, Durchmesser ca. 50 bis 100 mm, Tiefe bis 24 cm, fachgerecht verschließen.
Ausführung einschließlich:
- Herstellen und Reinigen der Fehlstellen,
- erforderlicher Schalung bzw. Abgrenzung,
- Einbringen und Verdichten eines geeigneten Betonestrichs bzw. Reparaturmörtels,
- Herstellen eines kraftschlüssigen und höhengleichen Anschlusses an den vorhandenen Boden,
- Entfernen der Schalung nach Erfordernis,
- Nachbehandlung und vollständige Herstellung der Oberfläche zur weiteren Bearbeitung.

Bauabschnitt BA1 + BA2
BA1 ca. 15 stck
BA2 ca. 15 stck
Menge: 40,000 St

**1.2.60 Bestehenden Bodenkabelkanal im Innenbereich abbrechen, reinigen und bündig mit der bestehenden Beton-/Estrichoberfläche verschließen.Kanalbreite: ca. 35 cm**
Bestehenden Bodenkabelkanal im Innenbereich abbrechen, reinigen und bündig mit der bestehenden Beton-/Estrichoberfläche verschließen.

Leistungsumfang (pro Meter):
- Herstellen von Trennschnitten: Beidseitiges Einschneiden der Kanalränder mittels Diamanttrennscheibe parallel zum Verlauf (2 lfm Schnitt pro m Kanal), Tiefe entsprechend Kanaltiefe, zur Vermeidung von Kantenschäden am Bestandsboden.
- Abbrucharbeiten: Fachgerechtes Ausstemmen des Kanalinhalts (Mauerwerk, Beton, Alt-Abdeckungen) bis auf tragfähigen Untergrund. Kanalbreite: ca. 35 cm, Kanaltiefe: bis zu 10 cm.
- Untergrundvorbereitung: Gründliches Reinigen und Absaugen der Ausbruchzone. Liefern und Aufbringen einer mineralischen oder epoxidharzgebundenen Haftbrücke für den kraftschlüssigen Verbund.
- Verfüllung: Liefern, Einbringen und Verdichten von schwindarmem Schnellestrich oder Vergussmörtel (Mindestdruckfestigkeit entsprechend C30/37 bzw. CT-C40).
- Oberfläche: Niveaugleiches Abziehen und Glätten bündig zum angrenzenden Bestand (abreibefertig für Folgegewerke).
- Entsorgung: Laden, Abtransport und ordnungsgemäße Entsorgung des Bauschutts inkl. Deponiegebühren.

Abrechnung erfolgt nach tatsächlichen laufenden Metern (m)

Bauabschinitt  1
Menge: 20,000 m

**1.2.70 Verharzen von Fugen / Rissen**
Verharzen von Fugen / Rissen
Verharzen von Fugen und Rissen in Estrichen mit Epoxidharz, nach Herstellerrichtlinien ausführen,
kraftschlüssig verschließen. Leistung einschließlich Vorarbeiten (Fräsen, Bohren, Einlegen von
Estrichnadeln/-klammern) und Abstreuen mit Quarzsand.

Bauabschnitt BA1 + BA2
BA1 ca. 25m
BA2 ca. 25m
Menge: 60,000 m

**1.2.80 Systemgrundierung (Sperr- und Haftgrund)**
Systemgrundierung (Sperr- und Haftgrund)

Liefern und Aufbringen einer lösemittelfreien, emissionsarmen Systemgrundierung auf dem vorbereiteten
Bestandsestrich zur Gewährleistung des optimalen Verbunds zur nachfolgenden Spachtelmasse. Bei
kritischen Untergrundverhältnissen oder zur Absperrung von Restfeuchtigkeit ist eine systemkonforme
zweikomponentige Epoxidharz-Grundierung auszuführen

Bauabschnitt BA1 + BA2
BA1 + BA2
Menge: 1700,000 m²

**1.2.90 System-Leitvorstrich als Tiefengrund (CT, Schockraum, OP-Bereiche)**
System-Leitvorstrich als Tiefengrund (CT, Schockraum, OP-Bereiche)

Leistungsbeschreibung:
Liefern und Aufbringen eines speziellen, elektrostatisch leitfähigen Vorstrichs (Leitvorstrich) als Tiefengrund auf dem vorbereiteten Bestandsestrich. Der Leitvorstrich dient als systemkonformer Haftvermittler für den nachfolgenden ableitfähigen Aufbau. Er muss exakt nach Herstellerangabe systemspezifisch auf den Leitkleber, die leitfähige Spachtelmasse und den ableitfähigen Belag abgestimmt sein.

Systemkette
Untergrund → Grundierung → Leitvorstrich → leitfähige Spachtelung → Kupferband → Leitkleber → Belag.
Bauabschnitt BA1
BA1
Menge: 200,000 m²

**1.2.100 Hochbelastbare Nivellierung / Spachtelung (Allgemeine Notaufnahme)**
Hochbelastbare Nivellierung / Spachtelung (Allgemeine Notaufnahme)

Leistungsbeschreibung: Liefern und pumpfähiges Aufbringen einer hochfesten, kunststoffmodifizierten Zementspachtelmasse in einer Schichtdicke von durchschnittlich 3 bis 5 mm für die allgemeine Notaufnahme. Inklusive Fein- und Zwischenschliff sowie industriellem Absaugen zur Herstellung einer verlegereifen Oberfläche. Die Spachtelmasse muss zwingend vollkommen systemkonform zu dem nachfolgend zu verlegenden Bodenbelag (Pos. 01.03.0010) gewählt werden.
Technische Mindestanforderungen: - Qualitätsklasse: Mindestens C30-F7 nach EN 13813. - Eigenschaften: Kunststoffmodifiziert, sehr emissionsarm (nach EMICODE EC 1 PLUS oder gleichwertig), stuhlrollengeeignet nach DIN EN 12529. - Systemfreigabe: Die Spachtelmasse muss für den Einsatz unter dem final verlegten Krankenhaus-Bodenbelag der Pos. 01.03.0010 herstellerseitig zugelassen und freigegeben sein.

Hinweis zur Systemkonformität: Die Spachtelmasse muss zwingend auf die System- grundierung (Pos. 01.02.0070) und den final gewählten Bodenbelag (Pos. 01.03.0010) abgestimmt sein. Ein herstellerübergreifender Mischaufbau ist aus Gewährleistungs- und Haftungsgründen unzulässig.

Abrechnung: Nach tatsächlich bearbeiteter Fläche.

Bauabschnitt BA1 + BA2
BA1 + BA2
Menge: 1500,000 m²

**1.2.110 Leitfähige ganzflächige Spachtelung des Untergrundes (CT, Schockraum, OP)**
Leitfähige ganzflächige Spachtelung des Untergrundes (CT, Schockraum, OP)

Leistungsbeschreibung: Ganzflächiges Spachteln und Nivellieren des zementären Untergrundes zur Aufnahme des ableitfähigen elastischen Bodenbelags. Zum Einsatz kommt eine selbstverlaufende, hochfeste und faserarmierte Ausgleichsmasse mit integrierten Leitkomponenten (z. B. Carbonfasern) oder unter Zugabe eines vom Systemhersteller freigegebenen Flüssig-Leitadditivs. Die Spachtelmasse muss zwingend vollkommen systemkonform zu dem nachfolgend zu verlegenden ableitfähigen Bodenbelag (Pos. 01.04.0010) gewählt werden.

Technische Parameter & Zertifizierungen:
- Lastaufnahme: Mindestens C30-F6 gemäß EN 13813.
 - Zertifizierung: Emissionsarm nach EMICODE EC 1 PLUS, stuhlrollengeeignet nach DIN EN 12529 (Typ W). Ausdrücklich für den Einsatz im Krankenhausbereich zugelassen.
- Mindestschichtdicke: 3,0 mm (muss auch nach dem Abschleifen durchgehend gewährleistet sein).
- Ausgleich von Unebenheiten: Im Einheitspreis (E.P.) eingerechnet bis zu 5 mm.
- Arbeitsgänge: Fachgerechtes Aufbringen, maschinelles Schleifen der erhärteten Fläche zur Erzielung einer verlegereifen Oberfläche und vollständiges industrielles Absaugen.
- Anarbeiten: Inklusive Mehraufwand für das höhen- und fluchtgerechte Anarbeiten an Einbauteile und aufgehende Bauteile (z. B. Stützen, Türzargen, Bodeneinläufe).
- Systemaufbau für Leitfähigkeit: Der Gesamtwiderstand des verlegten Systems (Untergrund + Spachtelung + Leitvorstrich + Kupferband + Leitkleber + Belag) muss die Anforderungen der EN 1081 sowie der IEC 61340-4-1 dauerhaft und messbar erfüllen. Die Funktionsfähigkeit der Ableitung ist vor der Belagsverlegung messtechnisch zu prüfen und im Protokoll der Bestandsunterlagen zu dokumentieren.

Hinweis zur Systemkonformität: Die leitfähige Spachtelmasse muss zwingend exakt auf den System-Leitvorstrich (Pos. 01.02.0080) und den final angebotenen ableitfähigen Bodenbelag (Pos. 01.04.0010) abgestimmt sein. Der Bieter garantiert, dass alle Komponenten im herstellerseitigen Systemverbund ausgeführt werden.

Abrechnung: Nach tatsächlich bearbeiteter Fläche. Menge: (exakt anwendbar auf die Fläche des ableitfähigen Belags)

Bauabschnitt BA1
BA1
Menge: 200,000 m²

**1.2.120 Anspachteln in Kleinflächen im Schwellenbereich (Höhenausgleich)**
Anspachteln in Kleinflächen im Schwellenbereich (Höhenausgleich)

Leistungsbeschreibung:
Anspachteln in Kleinflächen im Schwellenbereich bei unterschiedlichen Höhen des Fertigfußbodens (FFB), wie z. B. an Übergängen zu bestehenden Bodenfliesen oder anderen angrenzenden Gewerken, zur fachgerechten Aufnahme des elastischen Bodenbelags. Zum Einsatz kommt eine standfeste, schnelltrocknende Zementspachtelmasse mit hoher Festigkeit für hohe Lastaufnahmen, die vollkommen systemkonform zu den angrenzenden Belagsarten gewählt werden muss.

Technische Parameter & Ausführung:
- Schichtdicke: Bis einschließlich 10 mm.
- Eigenschaften: Standfest, schnelltrocknend (verlegereif nach spätestens 24 Stunden), gemäß EN 13813, emissionsarm (EMICODE EC 1 PLUS), stuhlrollengeeignet nach DIN EN 12529.
- Ausführung: Ausführung in Einzelflächen von bis zu 3 m² pro Schwellenbereich.
- Arbeitsgänge: Mechanische Vorbereitung der Anschlusskanten, Reinigen und Grundieren der Teilflächen, keilförmiges Ausgleichen und flucht- sowie höhengerechtes Beispachteln an das angrenzende Bauteil zur Vermeidung von Stolperkanten. Inklusive maschinellem Schleifen der erhärteten Fläche zur Erzielung eines absolut absatzfreien Übergangs und industriellem Absaugen.

Hinweis zur Systemkonformität: Das Beispachtel-Material muss mit den nachfolgenden Systemklebstoffen des gewählten Hauptbelags harmonieren, um chemische Reaktionen oder Haftungsstörungen im sensiblen Schwellenbereich auszuschließen.

-Abrechnung: Nach tatsächlich bearbeiteter Fläche auf Basis eines gemeinsamen Aufmaßes mit der Bauleitung.

Bauabschnitt BA1 + BA2
BA1+BA2
Menge: 30,000 m²

#### 1.3 PVC-BELÄGE nicht ableitfähig

*Hinweis: NICHT ABLEITFÄHIGE PVC-BELÄGE*

**1.3.10 Homogener PVC-Belag (Allgemeine Notaufnahme) Liefern und Verlegen des Bodenbelags (Klinik-Standard)**
Liefern, Verlegen und thermisches Verschweißen des Bodenbelags (Klinik-Standard)

Leistungsbeschreibung: Liefern und vollflächiges, emissionsarmes Verkleben eines homogenen PVC-Bodenbelags als Bahnenware. Die Verlegung erfolgt im System mit desinfektionsmittelbeständigem Klebstoff. Die Leistung beinhaltet das staubfreie, thermische Verschweißen aller Stoßfugen des homogenen PVC-Bodenbelags (nicht ableitfähig).

Medizinisch-Technische Mindestanforderungen:
-Belagsart: Homogener Vinyl-Bodenbelag nach EN ISO 10581, phthalatfrei.
-Oberflächenausrüstung: Werkseitige, lebenslang einpflegefreie PUR-Oberflächenvergütung.
-Chemikalien- und Desinfektionsmittelbeständigkeit: Nachweislich hochbeständig gegen alle gängigen, vom VAH (Verbund für Angewandte Hygiene) gelisteten Flächen- und Händedesinfektionsmittel. Nach einer Einwirkzeit von mindestens 24 Stunden dürfen keine sichtbaren Oberflächenveränderungen, Erweichungen oder Verfärbungen auftreten (Prüfung analog zu EN ISO 26987).
-Beanspruchungsklasse: Klasse 34 (gewerblich sehr stark) / Klasse 43 (industriell stark) nach EN ISO 10874.
-Hygiene & Brandverhalten: Bakteriostatisch wirksam, leicht zu desinfizieren. Brandverhalten Bfl-s1 nach EN 13501-1.
-Rutschhemmung: Mindestens Klasse R9  (nach DIN 51130).
-Design & Farbe: Richtungsfreies, kontrastreiches Dekor. Farbton: Grün.

Ausführung des Verschweißens: Alle Bahnenstöße und Fugen sind ausnahmslos thermisch zu verschweißen. Die Ausführung hat mit einer originalen, werkseitig zum Belagssystem passenden Schweißschnur im farblich abgestimmten Ton zu erfolgen. Die Fugen sind fachgerecht aufzufräsen (Breite ca. 3,3 mm, Tiefe ca. 1,3 mm), mit dem Schweißautomaten thermisch zu schließen und nach vollständiger Abkühlung in zwei Arbeitsgängen plan zur Belagsoberfläche abzustoßen. Das Einbringen von kaltflüssigem Schmelzdraht oder reinen Fugendichtstoffen im Flächenbereich ist unzulässig.

Referenzprodukt (oder gleichwertig):
Typ: Tarkett Eclipse Premium,
Dekor: Classic Green (Artikelnr.: 21020054)
Zugehörige Schweißschnur: Mehrfarbenschweißschnur Tarkett Eclipse Premium Classic 1290478

Abrechnung: Nach tatsächlich verlegter Bodenfläche.

Vom Bieter auszufüllen bei Wahl eines gleichwertigen Fabrikats:

Angebotenes Fabrikat/Typ: ________________________________________

Zugehörige Schweißschnur (Typ): _____________________________________

Hinweis: Wird vom Bieter kein eigenes Fabrikat benannt, gilt das oben beschriebene Leitprodukt als angeboten. Bei Angebot eines gleichwertigen Fabrikats sind die entsprechenden technischen Datenblätter und Nachweise über die geforderte Desinfektionsmittelbeständigkeit dem Angebot beizufügen.

Bauabschnitt BA1 + BA2
BA1+BA2
Menge: 1330,000 m²

**1.3.15 Homogener PVC-Belag (Hauptflur BA 2 A00.F05+A00.F08+A00.F09) Liefern und Verlegen des Bodenbelags**
Homogener PVC-Belag (Hauptflur BA 2)
Liefern, Verlegen und thermisches Verschweißen des Bodenbelags (Klinik-Standard)

Leistungsbeschreibung: Liefern und vollflächiges, emissionsarmes Verkleben eines homogenen PVC-Bodenbelags als Bahnenware. Die Verlegung erfolgt im System mit desinfektionsmittelbeständigem Klebstoff. Die Leistung beinhaltet das staubfreie, thermische Verschweißen aller Stoßfugen des homogenen PVC-Bodenbelags (nicht ableitfähig).

Medizinisch-Technische Mindestanforderungen:
-Belagsart: Homogener Vinyl-Bodenbelag nach EN ISO 10581, phthalatfrei.
-Oberflächenausrüstung: Werkseitige, lebenslang einpflegefreie PUR-Oberflächenvergütung.
-Chemikalien- und Desinfektionsmittelbeständigkeit: Nachweislich hochbeständig gegen alle gängigen, vom VAH (Verbund für Angewandte Hygiene) gelisteten Flächen- und Händedesinfektionsmittel. Nach einer Einwirkzeit von mindestens 24 Stunden dürfen keine sichtbaren Oberflächenveränderungen, Erweichungen oder Verfärbungen auftreten (Prüfung analog zu EN ISO 26987).
-Beanspruchungsklasse: Klasse 34 (gewerblich sehr stark) / Klasse 43 (industriell stark) nach EN ISO 10874.
-Hygiene & Brandverhalten: Bakteriostatisch wirksam, leicht zu desinfizieren. Brandverhalten Bfl-s1 nach EN 13501-1.
-Rutschhemmung: Mindestens Klasse R9  (nach DIN 51130).
-Design & Farbe: Richtungsfreies, kontrastreiches Dekor. Farbton: Grün.

Ausführung des Verschweißens: Alle Bahnenstöße und Fugen sind ausnahmslos thermisch zu verschweißen. Die Ausführung hat mit einer originalen, werkseitig zum Belagssystem passenden Schweißschnur im farblich abgestimmten Ton zu erfolgen. Die Fugen sind fachgerecht aufzufräsen (Breite ca. 3,3 mm, Tiefe ca. 1,3 mm), mit dem Schweißautomaten thermisch zu schließen und nach vollständiger Abkühlung in zwei Arbeitsgängen plan zur Belagsoberfläche abzustoßen. Das Einbringen von kaltflüssigem Schmelzdraht oder reinen Fugendichtstoffen im Flächenbereich ist unzulässig.

Referenzprodukt (oder Gleichwertig)
TYP:Tarkett Eclipse Premium,
Dekor Blue (artikelnr.: 21020049)
Zugehörige Schweißschnur: Mehrfarbenschweißschnur Tarkett Eclipse Premium Classic 1290205

Abrechnung: Nach tatsächlich verlegter Bodenfläche.

Vom Bieter auszufüllen bei Wahl eines gleichwertigen Fabrikats:

Angebotenes Fabrikat/Typ: ________________________________________

Zugehörige Schweißschnur (Typ): _____________________________________

Hinweis: Wird vom Bieter kein eigenes Fabrikat benannt, gilt das oben beschriebene Leitprodukt als angeboten. Bei Angebot eines gleichwertigen Fabrikats sind die entsprechenden technischen Datenblätter und Nachweise über die geforderte Desinfektionsmittelbeständigkeit dem Angebot beizufügen.

Bauabschnitt  BA2
Menge: 180,000 m²

*Hinweis: SOCKELLEISTEN, NICHT ABLEITFÄHIGE PVC-BELÄGE*

**1.3.20 Sockelleisten aus Belag (Belagssockelstreifen), Höhe bis 120 mm**
Liefern und Einbauen von Sockelleisten aus Belag (Belagssockelstreifen), Höhe bis 120 mm

Leistungsbeschreibung: Liefern und Einbauen von Sockelleisten als Belagssockelstreifen direkt aus dem vorbeschriebenen Bodenbelag Pos.01.03.0010 und Pos 01.03.0015  (gleiches Fabrikat/Farbe wie der verlegte Flächenbelag,
Tarkett Eclipse Premium  oder gleichwertig).

Technische Parameter & Ausführung:
-Höhe: Bis 120 mm.
-Untergrund: Montage an Trockenbauwänden bzw. verputztem Mauerwerk, Stahlbeton und Sichtbeton.
-Ausführung: Sauber aus dem Belagsmaterial geschnittene Streifen liefern und dauerhaft vollflächig mit einem emissionsarmen, systemkonformen Kontaktklebstoff montieren. Die Ausführung beinhaltet alle fachgerechten Gehrungsschnitte an Innen- und Außenecken.
-Anarbeitung an vorhandenen/bauseitigen Wandschutz: Inklusive des höhen-, flucht- und fachgerechten Anarbeitens an bestehende oder bauseits montierte Wandschutzsysteme (z. B. Wandschutzplatten, Rammschutzleisten). Der Übergang ist absolut bündig, spalt- und absatzfrei auszuführen.
Wand- und Wandschutzabschluss: Der obere Übergang zur Wand bzw. die Anschlussfuge zum bauseitigen Wandschutzsystem (Putz/Trockenbau/Beton/Platten) ist staubdicht mit einer dauerelastischen, desinfektionsmittelbeständigen Acrylat-Dichtstofffuge (farbecht/weiß) zu versiegeln.
-Elastische Verfugung am Übergang Boden zum Sockel bzw. zur Wand: Herstellen einer elastischen Verfugung mit elastischer Dichtungsmasse wie folgt: Fuge füllen mit elastischer, 1-komponentiger Fugendichtungsmasse auf Silikonbasis, fungizid eingestellt, nachweislich resistent gegen Desinfektionsmittel, Öle und Fette. Farbton nach Wahl des Auftraggebers (AG) aus der Hersteller-Farbkarte. Einschließlich fachgerechter Fugenvorbehandlung und -füllung nach Vorschrift des Dichtstoffherstellers sowie einschließlich des sauberen Glättens der Dichtstoffoberfläche.
-Fugenmaße: Fugenbreite und Fugenhähe ca. 5 mm.

Ausführungsvorgaben: Die Ausführung erfolgt ausschließlich auf besondere Anweisung der Bauleitung.
Abrechnung: Nach tatsächlich ausgeführter Länge auf Basis eines gemeinsamen Aufmaßes. Die Menge ist flexibel an den Bestand anzupassen.

Bauabschnitt BA1 + BA2
BA1+BA2
Menge: 1700,000 m

#### 1.4 PVC-BELÄGE Ableitfähig

*Hinweis: Ableitfähig PVC Beläge*
ABLEITFÄHIGE PVC-BELÄGE

**1.4.10 Ableitfähiger PVC-Belag (CT, Schock- und Eingriffsräume) Liefern, Verlegen und thermisches Verschweißen des ableitfähigen Bodenbelags**
Ableitfähiger PVC-Belag (CT, Schock- und Eingriffsräume)
Liefern, Verlegen und thermisches Verschweißen des ableitfähigen Bodenbelags

Leistungsbeschreibung: Liefern und vollflächiges Verkleben eines elektrostatisch ableitfähigen, homogenen PVC-Bodenbelags als Bahnenware. Die Verlegung erfolgt im System mit einem leitfähigen Nassbettklebstoff. Die Leistung beinhaltet das staubfreie, thermische Verschweißen aller Stoßfugen des ableitfähigen PVC-Bodenbelags.

Medizinisch-Technische Mindestanforderungen:
-Belagsart: Homogener Vinyl-Bodenbelag nach EN ISO 10581, phthalatfrei.
-Elektrischer Ableitwiderstand: (≤ 10⁶ Ohm nach EN 1081) nach EN 1081 (Static Control / ableitfähig).
-Oberflächenausrüstung: Werkseitige, lebenslang einpflegefreie, leitfähige PUR-Oberflächenvergütung.
-Chemikalien- und Desinfektionsmittelbeständigkeit: Nachweislich hochbeständig gegen alle gängigen, vom VAH (Verbund für Angewandte Hygiene) gelisteten Flächen- und Händedesinfektionsmittel. Nach einer Einwirkzeit von mindestens 24 Stunden dürfen keine sichtbaren Oberflächenveränderungen, Erweichungen oder Verfärbungen auftreten (Prüfung analog zu EN ISO 26987).
-Beanspruchungsklasse: Klasse 34 (gewerblich sehr stark) / Klasse 43 (industriell stark) nach EN ISO 10874 für extremen Verkehr (schwere CT-Tische, Betten, medizinisches Großgerät).
-Hygiene und Brandverhalten: Bakteriostatisch wirksam, keimdicht und leicht zu desinfizieren. Brandverhalten Bfl-s1 (schwerentflammbar) nach EN 13501-1.
-Rutschhemmung: Mindestens Klasse R9  (nach DIN 51130).
-Design und Farbe: Richtungsfreies, kontrastreiches Dekor mit integrierten Carbon-Adern zur Ableitung. Farbton: Grün.

Ausführung des Verschweißens:
Alle Bahnenstöße und Fugen sind ausnahmslos thermisch zu verschweißen. Die Ausführung hat mit einer originalen, werkseitig zum Belagssystem passenden, ableitfähigen Schweißschnur im farblich abgestimmten Ton zu erfolgen. Die Fugen sind fachgerecht aufzufräsen (Breite ca. 3,3 mm, Tiefe ca. 1,3 mm), mit dem Schweißautomaten thermisch zu schließen und nach vollständiger Abkühlung in zwei Arbeitsgängen plan zur Belagsoberfläche abzustoßen. Das Einbringen von kaltflüssigem Schmelzdraht oder reinen Fugendichtstoffen im Flächenbereich ist unzulässig.

Referenzprodukt (oder gleichwertig):
Typ: Tarkett Primo SD, Dekor: Green (Artikelnr.: 21012646)
Zugehörige Schweißschnur: Ableitfähige Schweißschnur Primo SD 646
Abrechnung: Nach tatsächlich verlegter Bodenfläche.

Vom Bieter auszufüllen bei Wahl eines gleichwertigen Fabrikats:
Angebotenes Fabrikat/Typ (ableitfähig): _________________________________

Zugehörige ableitfähige Schweißschnur (Typ): _____________________________

Hinweis: Wird vom Bieter kein eigenes Fabrikat benannt, gilt das oben beschriebene Leitprodukt als angeboten. Bei Angebot eines gleichwertigen Fabrikats ist der Nachweis des elektrischen Ableitwiderstands (≤ 10⁶ Ohm nach EN 1081) zwingend mit dem Angebot einzureichen.

Bauabschnitt BA1
BA1
Menge: 200,000 m²

**1.4.20 Installation des Leitbandnetzes (Erdanschluss)**
Installation des Leitbandnetzes (Erdanschluss)
Kupferband für ableitfähige Belagsysteme liefern und verlegen

Leistung: Liefern und fachgerechtes Verlegen eines Gitternetzes aus selbstklebenden Kupferbändern auf dem vorbereiteten Untergrund. Das Netz ist vor dem Klebstoffauftrag aufzubringen und bis zu den bauseitig vorgerichteten Potentialausgleichsschienen (Erdungspunkte) an den Wänden hochzuführen (mind. 2 Anschlüsse pro Raum). Die Anschlüsse sind für den Elektriker montagefertig freizuhalten.

Abrechnung: Nach tatsächlich verlegter Länge.

Bauabschnitt BA1
BA1
Menge: 200,000 m

*Hinweis: SOCKELLEISTEN PVC-BELÄGE Ableitfähig*

**1.4.30 Ausbildung einer hygienischen, elektrostatisch ableitfähigen Hohlkehle (Wandhochzug bis 12 cm)**
Ausbildung einer hygienischen, elektrostatisch ableitfähigen Hohlkehle (Wandhochzug bis 12 cm)
Leistung: Herstellen einer vollkommen dichten, keimdichten und elektrostatisch ableitfähigen Wandrausbildung (Hohlkehlenwanne) in den Funktionsräumen (CT, Schockraum, Eingriffsräume). Der ableitfähige Bodenbelag (Tarkett Primo SD oder gleichwertig) wird an den aufgehenden Wänden flexibel bis zu einer Höhe von 120 mm hochgezogen.

Ableitfähiger Systemaufbau & Ausführung:
-Kupferband-Fortführung: Die selbstklebenden Kupferbänder  sind  im Knickbereich hinter dem Hohlkehlenprofil fluchtgerecht bis zur maximalen Sockelhöhe an den Wänden hochzuführen, um einen lückenlosen Schluss des Ableitsystems zu garantieren.

-Verklebung: Unterfütterung des Knickbereichs mit einem elastischen Hohlkehlprofil (Radius ca. 20 mm). Die vollflächige Verklebung des Hochzugs an den Putz-, Beton- oder Trockenbauwänden hat zwingend mit einem hersteller- und systemkonformen, leitfähigen Kontaktkleber zu erfolgen.

-Ecken: Alle Innenecken und Außenecken sind fachgerecht vor Ort thermisch zu verschweißen. Die Verwendung von vorgefertigten Ecken ist aus hygienischen Gründen (Vermeidung von Keimnestern in den Radien) ausdrücklich unzulässig.

-Wandabschluss: Der obere Übergang zur Wand ist mit einer keimdichten, desinfektionsmittelbeständigen Acrylat-Dichtstofffuge staubdicht zu versiegeln.

Bauabschnitt BA1 + BA2
BA1
Menge: 230,000 m

#### 1.5 ANSCHLÜSSE, EINBAUTEILE UND SONSTIGES

**1.5.10 Schwerlast-Übergangsprofil aus V4A-Edelstahl für Hygienebereiche**
Leistungsbeschreibung: Liefern und fachgerechtes, absolut bodengleiches Einbauen von hochbelastbaren Übergangs- und Abschlussplattenprofilen an den Belagsgrenzen oder Übergängen zu andersartigen Bodenbelägen (z. B. Fliesen).

Technische Mindestanforderungen:
-Materialgüte: Ausführung aus V4A-Edelstahl (Werkstoff-Nr. 1.4404 / AISI 316L). Der Werkstoff muss ausdrücklich nachweislich korrosionsbeständig gegen hochkonzentrierte, VAH-gelistete Krankenhaus-Desinfektionsmittel sein.
-Oberfläche: Matt satiniert, porenfrei und reinigungsfreundlich, mit einer geprüften Rutschhemmung von mindestens Klasse R10 (analog zu den Anforderungen des Hauptbelags).
-Konstruktion: Massives Profil mit verstärkter Schenkelkonstruktion zur schadensfreien Aufnahme von dynamischen Schwerlasten (Krankenhausbetten, fahrbare Medizintechnik, Flurförderzeuge). Unterspachtelung mit standfester, hochfester Reparaturmasse zur Vermeidung von Hohlräumen.
-Einbau-Toleranz: Höhenversatz zum fertigen Fußboden (FFB) = 0,0 mm (absolut flächenbündig und stolperstellenfrei zur Vermeidung von Erschütterungen bei Patiententransporten).

Hygienische Fugenabdichtung (Zwingend): Der Anschluss zwischen dem elastischen Bodenbelag (PVC) und dem Edelstahlprofil darf keine offenen Stoßkanten aufweisen. Die Anschlussfuge ist ca. 3 mm breit auszufräsen und mit einer fungiziden, desinfektionsmittelbeständigen 1K-Silikon-Dichtungsmasse auf Polyurethan- oder MS-Polymer-Basis im Farbton des Belags flächenbündig und glatt zu verfugen. Alternativ ist ein Profil mit werkseitig integrierter, verschweißbarer Dichtlippe zu verwenden.

Abrechnung: Nach tatsächlich eingebauter Länge auf Basis eines gemeinsamen Aufmaßes.

Bauabschnitt BA1 + BA2
BA1+BA2
Menge: 30,000 m

**1.5.20 Anschlüsse ohne Leistenabdeckung herstellen (z. B. an Türübergängen und Einbauten)**
Leistungsbeschreibung: Herstellen von Bodenbelagsanschlüssen an aufgehende Bauteile, feste Wandsegmente oder Einbauten ohne den Einbau einer Leistenabdeckung (leistenloser Anschluss), insbesondere an Türen. Die Leistung beinhaltet das exakte Beischneiden des Belags sowie das vollständige und fachgerechte elastische Verfugungsverfahren der Anschlussfugen zur Gewährleistung der Keim- und Staubdichtigkeit.

Technische Parameter & Ausführung:
-Fugendimensionierung: Fugenbreite bis einschließlich 10 mm, Fugentiefe bis einschließlich 10 mm.
-Material: Füllen der Fuge mit einer elastischen, 1-komponentigen Fugendichtungsmasse auf Silikonbasis. Das Material muss zwingend fungizid eingestellt sowie nachweislich hochresistent gegen VAH-gelistete Krankenhaus-Desinfektionsmittel, Öle und Fette sein.
-Farbe: Der Farbton der Dichtungsmasse ist dem jeweiligen Bodenbelag-Farbton (Tarkett Eclipse Premium 21020054 bzw. angrenzenden Bauteilen) exakt und farbgleich anzupassen (Auswahl aus Hersteller-Farbkarte nach Wahl des AG).
-Arbeitsgänge: Der Einheitspreis versteht sich einschließlich des präzisen Anarbeitens/Hinterschneidens an die Zargengeometrie, der fachgerechten Fugenvorbehandlung (z. B. Reinigen, Entfetten, ggf. Primern) und der Fugenfüllung nach den technischen Vorschriften des Dichtstoffherstellers sowie einschließlich des sauberen und glatten Abziehens und Glättens der Dichtstoffoberfläche.

Abrechnung: Nach tatsächlich ausgeführter Anschlusslänge.

Bauabschnitt BA1 + BA2
BA1+BA2
Menge: 80,000 m

**1.5.30 Verfugen des Bodenbelags im Anschluss an Stahlumfassungszargen (Abrechnung je Tür)**
Leistungsbeschreibung: Fachgerechtes Verfugen des verlegten PVC-Bodenbelags im direkten Anschluss an die Stahlumfassungszargen der Türen zur Gewährleistung einer keim- und staubdichten Oberfläche.

Die Leistung beinhaltet das exakte Beischneiden des Belags an die Zargengeometrie sowie die vollständige elastische Verfugung.

Technische Parameter & Ausführung:
-Material: Füllen der Fuge mit einer elastischen, 1-komponentigen Fugendichtungsmasse auf Silikonbasis, zwingend fungizid ausgerüstet und desinfektionsmittelbeständig.
-Farbe: Der Farbton der Dichtungsmasse ist dem jeweiligen Bodenbelag-Farbton (Tarkett Eclipse Premium 21020054 bzw. angrenzenden Bauteilen) exakt und farbgleich anzupassen.

Arbeitsgänge: Fugenvorbehandlung und -füllung nach Vorschrift des Dichtstoffherstellers sowie einschließlich des sauberen Glättens der Dichtstoffoberfläche.
-Fugenmaße: Fugenbreite bis einschließlich 10 mm, Fugentiefe bis einschließlich 10 mm.

Zargenspezifikation & Abrechnungsgrenzen:
-Zargenart: Stahl-Umfassungszargen.
-Abwicklungslänge: Bis zu 30 cm je Zargenprofil. Längere Abwicklungen (z. B. bei Sonderzargen oder dicken Wänden) sind von dieser Position ausgeschlossen und werden separat nach Laufmetern (lfm) gemäß der entsprechenden lfm-Position abgerechnet.
-Abrechnung: Je Tür (Der Einheitspreis gilt pauschal für die 2 Zargenprofile je Türöffnung).

Einheit: Stk (Türen)

Bauabschnitt BA1 + BA2
BA1+BA2
Menge: 75,000 St

**1.5.40 Ableitfähige Belagsverlegung über Bodenkanal (40 cm) mit Entkopplung**
Leistungsbeschreibung: Liefern und fachgerechtes Verlegen des elektrostatisch ableitfähigen elastischen Bodenbelags (Tarkett Primo SD oder gleichwertig) über dem bauseitigen, estrichbündigen Bodenkanal (Kanalbreite = 40 cm) im Bereich der Funktionsräume (CT, Schockraum, OP). Die Ausführung muss so aufgebaut sein, dass thermische Längenänderungen des Kanalkörpers schadensfrei abgefangen werden und sich nicht auf die Belagsoberfläche übertragen, während gleichzeitig die lückenlose Funktion des elektrostatischen Ableitsysteme dauerhaft gewahrt bleibt.

Technische Mindestanforderungen aan den Schichtaufbau:
-Untergrundvorbereitung & Flankenschutz: Die bauseitigen Übergänge zwischen dem Zementestrich und den Metallprofilen des Kanals sind penibel zu reinigen. Die Fuge ist mit einem hochfesten 2K-Epoxidharz-Spachtel kraftschlüssig zu schließen und planeben beizuschleifen.
-Leitfähige Entkopplungsschicht (Zwingend): Vor der Belagsverlegung ist auf den Kanalabdeckungen und den Übergangszonen (mindestens 10 cm den Estrich überlappend) eine werkseitig elektrostatisch leitfähige, reißfeste Entkopplungsmatte (Dicke ca. 1,5 mm) mit einem systemspezifischen Klebstoff vollflächig aufzukleben.
-Ableitfähiges System (Kupferband): Das selbstklebende Kupferbandnetz aus der Vorposition ist oberhalb der verklebten Entkopplungsmatte fluchtgerecht über den gesamten Kanalbereich fortzuführen, um den horizontalen Stromdurchgang zu den Erdungspunkten der Elektrofirma lückenlos sicherzustellen.
-Belagsverlegung: Der eigentliche ableitfähige PVC-Belag wird auf der vorbereiteten Entkopplungsmatte vollflächig mit einem vom Hersteller freigegebenen, leitfähigen und weichmacherbeständigen Schwerlast-Nassbettklebstoff verklebt.
-Fugenverbindung: Das Verschweißen an den Kanalrändern hat thermisch mit der ableitfähigen Schweißschnur Primo SD 646 zu erfolgen. Um Spannungen zu minimieren, sind die Nähte exakt parallel zu den Kanalkanten im abgekühlten Zustand spannungsfrei abzustoßen.
-Ebenheitstoleranz: Der gesamte Kanalbereich muss nach Fertigstellung absolut flächenbündig und stufenlos im fertigen Fußboden (FFB) liegen. Es gelten die erhöhten Anforderungen an die Ebenheit nach DIN 18202, Tabelle 3, Zeile 4.
-Prüfpflicht: Der Gesamtwiderstand des verlegten Systems über dem Kanal muss die Anforderungen der EN 1081 sowie der IEC 61340-4-1 dauerhaft und messbar erfüllen und ist im Messprotokoll separat zu dokumentieren.

Abrechnung: Nach tatsächlich ausgeführter Länge des Bodenkanals. Der Einheitspreis versteht sich inklusive aller beschriebenen leitfähigen Entkopplungsmaterialien, Kupferbandergänzungen, Systemkleber sowie der Epoxidharz-Vorbereitung.

Bauabschnitt BA1
BA1
Menge: 8,000 m

**1.5.50 Zulage für exakte Rundschnitte und Anschlüsse an runde Stützen (D = 50 cm)**
Leistungsbeschreibung: Zulage für den handwerklich anspruchsvollen, passgenauen und fugenfreien Zuschnitt sowie Anschluss des elastischen Bodenbelags an runde Stützen mit einem Durchmesser von ca. 50 cm (Umfang ca. 1,57 m). Die Position gilt gleichermaßen für den Standard-PVC-Belag in der Notaufnahme als auch für den elektrostatisch ableitfähigen PVC-Belag in den Funktionsräumen (CT, Schockraum, OP).

Ausführungsvorgaben für alle Bereiche:
-Exaktes Einmessen und Herstellen des kreisrunden Ausschnitts ohne sichtbare Versätze oder unregelmäßige Spaltmaße.
-Kraftschlüssiges Anarbeiten und vollflächiges Verkleben des Belags bis direkt an den Stützenfuß unter Verwendung des jeweils für den Bereich vorgeschriebenen, systemkonformen Klebstoffs (Standard-Kleber bzw. leitfähiger Nassbettklebstoff).
-Einzurechnen ist das thermische Verschweißen der unumgänglichen Zuführungsnaht von der Bahnenkante bis zur Stütze mit der jeweils werkseitig passenden Schweißschnur (Farbe 054 bzw. Primo SD 646).
-Die verbleibende Anschlussfuge direkt am Stützenfuß ist dauerhaft dicht und flankenrein mit einem auf den Belag farblich abgestimmten, elastischen Dichtstoff (z. B. auf MS-Polymer- oder Polyurethanbasis, resistent gegen VAH-gelistete Desinfektionsmittel) materialschonend zu versiegeln.

-Zusatzanforderung für ableitfähige Bereiche:
In den Funktionsräumen beinhaltet der Einheitspreis zusätzlich das fachgerechte Heranführen und Anschließen des Kupferband-Leitnetzes bis an den Stützenfuß sowie die Verwendung eines speziell elektrostatisch leitfähigen, elastischen Fugen-Dichtstoffs, um das Ableitsystem lückenlos zu schließen.

-Abrechnungshinweis: Die Abrechnung erfolgt stückweise je fertiggestelltem Stützenanschluss inklusive aller Erschwernisse beim Zuschnitt, Leitbandanpassungen, sämtlicher Zusatzmaterialien und der elastischen Versiegelung.

Bauabschnitt BA2
BA2
Menge: 50,000 St

**1.5.60 Schutzmaßnahme für den neuen Bodenbelag vor der Abnahme (Starkpapier)**
Leistungsbeschreibung: Liefern, fachgerechtes Auslegen, Vorhalten sowie das anschließende vollständige Entfernen und vorschriftsmäßige Entsorgen einer mechanischen Schutzabdeckung aus schwerem Starkpapier auf den neu verlegten Bodenbelagsflächen (sowohl Standard- als auch ableitfähige Bereiche). Die Maßnahme dient dem lückenlosen Schutz des fertigen und gereinigten Oberbodens vor schweren mechanischen Beschädigungen, Eindrückungen, Verkratzungen und Verschmutzungen durch nachfolgende Ausbaugewerke, medizintechnische Installationen sowie den innerbaustellichen Transport bis zur förmlichen Abnahme.

Technische Ausführung & Mindestanforderungen:
-Material: Verwendung eines schweren, zähelastischen, beidseitig PE-beschichteten Starkpapiers (sog. Milchtütenpapier / Abdeckpappe) mit einem Flächengewicht von mindestens 280 bis 300 g/m². Das Material muss absolut flüssigkeitsdicht, durchstoßfest und weichmacherfrei sein, um Verfärbungen oder chemische Reaktionen mit der PUR-Oberflächenvergütung der PVC-Beläge auszuschließen.
-Verlegung: Vollflächiges, planes und faltenfreies Auslegen auf dem gereinigten Bodenbelag. Die Bahnenstöße sind mindestens 10 cm breit zu überlappen und mit einem strapazierfähigen, rückstandsfrei entfernbaren Spezial-Klebeband dicht zu verkleben, sodass eine geschlossene Schutzfläche entsteht. Eine Verklebung des Bandes direkt auf dem neuen Bodenbelag ist unzulässig.
-Rückbau & Entsorgung: Nach Aufforderung durch die Bauleitung (unmittelbar vor dem Abnahmetermin) ist das Starkpapier vorsichtig aufzunehmen. Der Leistungsumfang beinhaltet das Sammeln, den Abtransport von der Baustelle sowie die fachgerechte Sortierung und vorschriftsmäßige Entsorgung des gebrauchten Materials einschließlich aller anfallenden Entsorgungs- und Deponiegebühren.
-Abschlussübergabe: Nach dem Rückbau ist die Fläche nochmals trocken zu reinigen (saugen), sodass der Bodenbelag zur Abnahme absolut mängel- und staubfrei übergeben werden kann.

Abrechnung: Nach tatsächlich ausgelegter und geschützter Fläche. Der Einheitspreis versteht sich inklusive Liefern, Verlegen, Vorhalten, Rückbau und Entsorgungsgebühren.

Bauabschnitt BA1 + BA2
BA1+BA2
Menge: 1700,000 m²

**1.5.70 Bauschlussreinigung**
Leistungsbeschreibung: Gründliche Bauschlussreinigung aller neu verlegten Bodenbelagsflächen (sowohl der Standard- als auch der ableitfähigen PVC-Flächen) nach vollständigem Abschluss der Verlege- und Fugenschlussarbeiten.

Ausführung & Reinigungsvorgaben:
Die gesamten Bodenflächen sind zunächst gründlich industriell abzusaugen, um sämtlichen losen Feinstaub, Schleifstaub und baustellentypischen Schmutz rückstandsfrei zu entfernen.
Anschließend ist die gesamte Fläche mit einem neutralen, rückstandsfreien Reinigungsmittel nass zu wischen. Die Ausführung hat strikt nach den spezifischen Pflege- und Reinigungshinweisen des Belagsherstellers zu erfolgen, um die werkseitige PUR-Oberflächenvergütung der verlegten Klinikbeläge (Tarkett) optimal für die spätere medizinische Flächendesinfektion vorzubereiten.
Das offizielle Pflegeblatt des Herstellers ist vom Auftragnehmer zwingend in die Dokumentation aufzunehmen und der Bauleitung zu übergeben.

Abrechnung: Nach tatsächlich gereinigter Fläche.
Bauabschnitt BA1 + BA2
BA1+BA2
Menge: 1700,000 m²

#### 1.6 LEISTUNGEN AUF NACHWEIS

*Hinweis: ERGÄNZENDE ZUSÄTZLICHE VERTRAGSBEDINGUNGEN STUNDENLOHNARBEITEN*
ERGÄNZENDE ZUSÄTZLICHE VERTRAGSBEDINGUNGEN
FÜR STUNDENLOHNARBEITEN

Stundenlohnarbeiten werden gem. VOB/B §2 Abs. 10 und § 15
ausgeführt bzw. abgerechnet. Der AN hat über Stundenlohnarbeiten
werktäglich Stundenlohnzettel in 2-facher Ausfertigung einzureichen.
Diese müssen außer den Angaben nach VOB/B §15 Abs. 3
folgende Angaben enthalten:
- das Datum
- die Bezeichnung der Baustelle
- die Namen der Arbeitskräfte und deren Berufs-, Lohn- oder
  Gehaltsgruppe
- die genaue Bezeichnung des Ausführungsortes innerhalb der
  Baustelle
- die Art der Leistung
- die geleisteten Arbeitsstunden je Arbeitskraft
- die Gerätekenngrößen

Mit der Ausführung der im Leistungsverzeichnis vorgesehenen
Stundenlohnarbeiten ist erst nach schriftlicher Anordnung des AG
zu beginnen. Der Umfang der im Einzelfall zu  erbringenden
Leistungen wird bei der Anordnung festgelegt.

Für vom AG angeordnete Stundenlohnarbeiten werden die
vereinbarten Stundenverrechnungssätze zuzüglich Umsatzsteuer
nach den tatsächlich geleisteten Arbeitszeiten bezahlt.
Der Verrechnungssatz für die jeweilige Arbeitskraft umfasst sämtliche
Aufwendungen wie Lohn- und Gehaltskosten, Lohn- und Gehaltsnebenkosten, Zuschläge, lohngebundene und lohnabhängige Kosten,
sonstige Sozialkosten, Gemeinkosten, Wagnis und Gewinn.
Wegezeiten, Fahrtkosten sowie Kosten für Aufsicht (Leitungspersonal)
sowie Kleingeräteeinsatz sind ebenfalls in die Einheitspreise der
nachfolgenden Stundenverrechnungssätze einzurechnen und
werden nicht gesondert vergütet.
Die angesetzten Lohnkosten sind auf Basis der Urkalkulation
zu ermitteln.

Wird während der Ausführungszeit erkannt, dass mehr Stundenlohnarbeiten erforderlich werden als beauftragt, werden diese nur vergütet,
wenn vor Ausführung von weiteren Stundenlohnarbeiten eine
entsprechende Auftragserweiterung durch den Auftraggeber erteilt
wurde.

**1.6.10 Stundensatz Facharbeiter/-in**
Facharbeiter/-in,
Stundenverrechnungssatz wie oben beschrieben.
Menge: 20,000 h

**1.6.20 Zulage für Nachtarbeit**
Zulage zu der Vorposition für durch den AG
angeordnete Ausführung der Arbeiten in den
Nachtstunden (von 18.00 bis 7.00 Uhr) außerhalb der
genannten Ausführungszeit für Baufacharbeiter.
Menge: 10,000 h

**1.6.30 Zulage für Sonntagsarbeit**
Zulage zu den LV-Positionen für durch den AG
angeordnete Ausführung der Arbeiten an
Sonntagen außerhalb der genannten Ausführungszeit
für Baufacharbeiter.
Menge: 10,000 h

*Hinweis: MATERIALLIEFERUNG FREI BAUSTELLE:*

**1.6.40 Lieferung Reservematerial PVC-Belag für Position 01.03.0010**
Reservematerial PVC-Belag  für Position 01.03.0010

liefern, abladen und einlagern.
Lagerort nach Angabe des AG.
Menge: 20,000 m²

**1.6.50 Lieferung Reservematerial PVC-Belag für Position 01.04.0010**
Reservematerial PVC-Belag  für Position 01.04.0010

liefern, abladen und einlagern.
Lagerort nach Angabe des AG.
Menge: 20,000 m²

**1.6.60 Lieferung Reservematerial PVC-Belag für Position 01.03.0015**
Reservematerial PVC-Belag  für Position 01.04.0010

liefern, abladen und einlagern.
Lagerort nach Angabe des AG.
Menge: 20,000 m²

#### 1.7 DOKUMENTATION

**1.7.10 Zusatzaufwand für geordnete Übergabe der Bestandsunterlagen (Formatierung ohne Tabelle)**
*** Pauschalposition
Zusatzaufwand für geordnete Übergabe der Bestandsunterlagen

Die Bestandsunterlagen sind 2-fach in je einem DIN-A4-Ordner
und 1-fach auf digitalem Datenträger (CD, DVD oder USB-Stick)
mit gleicher, nachstehender Ordnerstruktur rechtzeitig
vor Abnahme an die zuständige Objektüberwachung
zur Prüfung zu übergeben.

Als Dateiformat ist grundsätzlich „pdf“ zu verwenden.
Planunterlagen sind im Format “dwg“ oder „dxf“ und „pdf“
zu speichern.

Die Unterlagen sind gemäß nachstehender Liste in die
jeweiligen Register einzusortieren.
Sollte ein DIN-A4-Ordner nicht ausreichen, so sind die
Ordner in entsprechender Reihenfolge und mit der
Gesamtanzahl an Ordnern zu nummerieren.
Auf den Rückenschildern sind ferner das Bauvorhaben,
die Gewerkenummer, das Gewerk und die ausführende
Firma zu verzeichnen.
Je nach Gewerk kann es zu einzelnen Abschnitten keine
Angaben geben. Dies ist kenntlich zu machen (z.B. durch
Hinweis: „entfällt“) und die entsprechenden Register sind
leer zu lassen.

Die Dokumente sind jeweils mit Angabe der betreffenden
LV-Positionsnummer direkt auf den zugehörigen
Dokumenten (Datenblätter etc.) zu versehen.

Eine Abnahme ohne vollständige Bestandsunterlagen wird
vom Auftraggeber verweigert.

Register-Nr. - Ordnerinhalt:

0 - Inhaltsverzeichnis

1 - Bauvorhaben, LV-Nummer und Gewerk, Firmenangaben
  und Ansprechpartner

2 - Fachunternehmererklärung / Konformitätserklärungen /
  Übereinstimmungserklärungen/ Leistungserklärungen

3 - Kopie Abnahmeprotokoll(e) – wird vom AG eingefügt
  Bestätigung der Mängelbeseitigung – wird ggf. vom AN
  nachgereicht

4 - Einweisungsprotokolle

5  - Reinigungs-/Wartungs- und Pflegehinweise

6  - Herstellernachweise / Systembeschreibungen /
  Produktdatenblätter / Sicherheitsdatenblätter

7  - Prüfzeugnisse / Zulassungsbescheide
  (z.B. für Brandschutz, Schallschutz, Dämmwerte,
  Druckprüfungen, Spülprotokolle, etc.),
  Prüfbescheinigung Standfestigkeit

8  - TÜV-Zertifikate / TÜV-Abnahmen / Sachverständigenabnahmen /
  Gutachterliche Stellungnahmen

9  - Vollständige Liste der verwendeten Werkstoffe bzw.
  Materialien inkl. der genauen Herstellerbezeichnung

10 - Bedienungsanleitungen

11 - Planverzeichnis und Bestandspläne, wie Werkpläne
  mit Eintragung tatsächlicher (ggf. abweichender) Ausführung,
  Werkstattzeichnungen, Verlegepläne, Aufbauzeichnungen,
  Schemata, Verteilerpläne, etc.

12 - Zusätzlich bei Technischen Anlagen:
  Für den Betrieb der Technischen Anlagen erforderliche
  Unterlagen (wie z.B. Prüfbücher etc.)
Menge: 1,000 psch
